# Informationszentrum Zollverein Essen
Angebotsaufforderung (GAEB DA XML 3.3, DA83)
Projekt: UWIZ
Währung: EUR
Erstellt mit: GXML Toolbox V3.3 R20220330, ORCA AVA 26.0.6 26.00.06, 17.11.2025

## Baubeschreibung
Baubeschreibung

Neubau / Erweiterungsbau "UNESCO Informationszentrum Weltkulturerbe Zollverein".

Lage der Baustelle: innerstädtisch, Wohngebiet;
Bundesland: NRW;
Stadt/ Ort: 45309 Essen;
Straße: Gelsenkirchener Straße 181;

Die Stiftung Zollverein ist Eigentümerin des Grundstücks.

Das Gebäude befindet sich auf dem Gelände "UNESCO Weltkulturerbe Zollverein" im Bereich des Werner-Müller-Platzes im Schnittpunkt der Achsen zwischen den zentralen Parkplätzen A1 und A2, dem Ehrenhof und der Kohlenwäsche und zum Teil unter dem Wagenumlauf als Erweiterung der Halle 12 zum Werner-Müller-Platz in unmittelbarer Nähe des Schachtes XII. Das Planungsgebiet umfasst neben dem Neubau, den "Loggia" Bereich. Unterkanten von vorhandenen Trägern befinden sich von
ca. 6,25 m bis ca. 7,40 m über Geländeoberfläche. Im Baufeld befinden sich Bestandsfundamente / -stützen.

Allgemein
Die Gebäudeabmessungen betragen ca. 16.20 m x 12.60 m bei einer Höhe von ca. 5,75 m. Das
Bauvorhaben besteht aus teils vorelementierten Holzsystembauteilen, bestehend aus Fachwerk- und
Holzständerwerkswänden, Fachwerkträgern und Holzbalkendecken. Alle Außenwände und die
Geschoss- (Dach-)decke werden in Holzsystembauweise entsprechend den Anforderungen gem.
Statik und aktuellem GEG- und Schallschutznachweis ausgeführt. Die Gebäudehülle ist mit einer
hinterlüfteten Fassade und einem Flachdach geplant.

Gründung
Der Holzbau wird auf verdichteten Untergrund auf ausreichend dimensionierten Stahlbeton-Streifenfundamenten und einer -Bodenplatte gegründet.

Fassade
Die Fassade ist als vorgehängte, wärmegedämmte hinterlüftete Fassade mit Fassadenelementen aus
karbonisiertem Holz geplant.

Angaben zur Baustelle
Das Baugrundstück ist über die Gelsenkirchener Straße, im Weiteren auf dem Gelände über den Ehrenhof anzufahren.
Ein Wenden von Fahrzeugen ist nur vor der Lagerfläche möglich.
Alle Zugänge und Zufahrten insbesondere Rettungswege sind jederzeit freizuhalten.
Transportwege und Anlieferung werden vorher mit der Objektüberwachung festgelegt.

Insbesondere ist auf den sonstigem Fahrbetrieb und Fußgängerverkehr auf dem Gelände besondere Rücksicht zu nehmen.
Auf dem UNESCO-Welterbe Zollverein herrscht auf dem gesamten Gelände zum Teil reger Besucherverkehr. Die Besucher und die in unmittelbarer Nachbarschaftangesiedelten Unternehmen dürfen durch die Bautätigkeiten unter keinen Umständen gefährdet werden und ihre Beeinträchtigung ist auf das geringst mögliche Maß zu beschränken.
Die Grenzen des Baustellengeländes und die Baustellenordnung sind daher unbedingt zu beachten.Eine geschlossene Bauzaunanlage mit fest miteinander verbundenen Elementen wird vor Ausführungsbeginn aufgestellt, während der Bauzeit vorgehalten und nach Bauende wiedwr abgebaut. Die Bauzaunanlage ist über die gesamte Dauer der Leistungen auch tagsüber in geschlosenem Zustand zu halten.
Es ist größte Sorgfalt auf die Sicherheit und die Eindämmung von Lärm und Staub zu achten. In Bezug auf Lärmimmission ist das zulässige Maß der AVV Baulärm zu berücksichtigen.
Der Transport von Werkzeug und Material von den Lager- und Zurichtflächen in die Arbeitsbereiche ist vom AN zu gewährleisten. Vorhandene Verkehrswege und Betiebseinrichtungen der Werksanlage sind dabei vor Beschädigung zu schützen.

Anlieferungen und Entsorgungen dürfen nur während der Arbeitszeiten und in Anwesenheit einer vom AN bevollmächtigten Person durchgeführt werden.
Der Bauzaun darf nur an den vorgesehenen Bauzauntoren geöffnet werden. Die Tore sind auch während der Arbeitszeiten durch ein bauseitig gestelltes Vorhängeschloss abzuschließen. Ein Bauschlüssel wird dem AN ausgehändigt und durch Schlüsselquittung dokumentiert. Bei Verlust des Schlüssels wird eine Gebühr von 50.- EURO erhoben.
Die Baustellenbereiche dürfen nur zum Be- und Entladen angefahren werden; da auf dem gesamten Gelände mit starkem Besucherverkehr zu rechnen ist, dürfen die Fahrzeuge nur im Schritttempo fahren.
Die Zuwegungen der Lieferfahrzeuge sind unmittelbar nach Abschluss des Entladevorgangs wieder freizuräumen.
Ggf. herausgenommene Poller, geöffnete Schranken, Tore sind nach jeder Durchfahrt umgehend wieder einzusetzen bzw. zu schließen.

Vorhandene Abwasser- und Versorgungsleitungen
Es gibt auf keine verlässlichen Unterlagen zu Bestandsversorgungsleitungen wie Gas, Wasser, Strom oder Medien. Alle Arbeiten im Baustellenbereich sind mit Vorsicht und Umsicht auszuführen. Unstimmigkeiten sind der Objektüberwachung umgehend zu melden.

Abwässer
Auf dem Welterbe Zollverein werden Schmutz- und Oberflächenwasser durch getrennte Systeme abgeführt. Der AN hat sich über die Einleitmöglichkeiten im Vorfeld zu informieren. Verunreinigte Abwässer dürfen nicht die Regenwasserkanalisation eingeleitet werden.
Die Regenwasserkanäle werden regelmäßig lobortechnisch auf Fremdeinträge überprüft. Sollten Verunreinigungen zu Schadensersatzforderungen gegenüber dem Eigentümer führen, werden diese an den Verursacher weitergegeben.

Denkmalgerechtigkeit / Schutz bestehender Bauteile, Gebäude
Die Baustelle liegt auf einem denkmalgeschützten Zechengelände.
Alle Bauteile, Gebäude stehen unter Denkmalschutz.
Vorhandene Bauteile dürfen nur nach Genehmigung durch die Bauleitung verändert oder entfernt werden.
Angrenzende Bauteile, Gebäude sind zu schützen.
Werden Schutzmaßnahmen ausgeführt, sind diese nach Beendigung der Arbeiten ohne Rückstände zu entfernen.
Für Beschädigungen sämtlicher Art ist der AN ersatzpflichtig.
Das Anbringen von Werbung/Werbeplanen ist nicht erlaubt.

Arbeitszeiten
Arbeitszeiten sind grundsätzlich Mo. - Fr. von 6:00 - 22:00 Uhr möglich.
Arbeiten an Samstagen sind wegen des Besucherverkehrs auf dem Gelände nur nach Absprache möglich.

Flächenangaben
Brutto- Grundfläche (BGF) nach DIN 277: ca. 204 qm;
Brutto- Rauminhalt (BRI) nach DIN 277: ca. 1163 cbm;

Außenmaße
Länge ca. 12,60 m;
Breite ca. 16,20 m;

Höhen ab OK geplantes Gelände
Attikahöhe ca. 5,75 m ab OKFF;

Grundwasser
"Im Zuge der Ausschachtungsarbeiten wird mit hoher Wahrscheinlichkeit kein Grundwasserspiegel angetroffen, so dass keine Wasserhaltungsmaßnahmen erforderlich werden. Zu beachten sind jedoch in jedem Fall die Vorgaben der DIN 4123 (Standsicherheit von benachbarten Gebäuden) und die Vorgaben der DIN 4124 beim Aushub der Gräben und für die Streifenfundamente.
Sollte wider Erwarten ein Schichtwasserhorizont angetroffen werden, so kann dieser mit einfachen Mitteln über eine offene Wasserhaltung beherrscht werden."
Auszug aus "Orientierendes Gutachten für Untergrundbeurteilung" vom 20.11.2023; Geoconsult David GmbH & Co.KG;

- Ende Baubeschreibung -

## TVA Technische Vorgaben, Allgemein
TVA Technische Vorgaben, Allgemein

1. DIN-Vorschriften
Alle Arbeiten sind entsprechend:
der Verdingungsordnung für Bauleistungen VOB Teil B und Teil C,
den Deutschen Normen DIN,
den europäischen Normen EN,
sowie gem. den geltenden Vorschriften und technischen Regelwerken und
den einschlägigen anerkannten Regeln der Technik
jeweils in der neuesten und gültigen Fassung auszuführen.

Besonders wird hiermit auf die Einhaltung der Schutz- und Sicherheitsmaßnahmen nach UVV-Vorschriften, den behördlichen Bestimmungen, auf die Herstellung und Vorhaltung von Bausteifen, auf die Herstellung und Vorhaltung von Abdeckungen, Umwehrungen und Öffnungen nach VOB/C, sowie auf die Einhaltung der Vorschriften zum aktiven und passiven Brandschutz hingewiesen.

Die Unfallverhütungsvorschriften "Bauarbeiten" (GUV-V C 22) sind zu beachten.

Das Baufeld befindet sich zum Großteil unter dem Wagenumlauf der Kohlenwäsche
Alle Anforderungen zum Schutz der bestehenden Gebäude insbesondere bei der Anlieferung, sind bei der Ausführung der Arbeiten zu beachten.

Grundlagen der Arbeiten sind ferner:
Der AN hat vor der Ausführung seiner Arbeiten sich mit den Inhalten des SiGePlans vertraut zu machen, seine Gefährdungsbeurteilung mit dem SiGeKo abzustimmen und die Ergebnisse in die Gefährdungsbeurteilung zu übernehmen. Der AN hat grundsätzlich den Vorgaben des SiGeKo s Folge zu leisten.
Auf die strikte Einhaltung aller Sicherheitsvorschriften wird durch den AG großen Wert gelegt.
Die Baustelle befindet sich in unmittelbarer Nähe zu Grund- und weiterführenden Schulen!
Bei Nichtbeachtung der Sicherheitsvorschriften ist sowohl der Vertreter des Bauherren als auch der SiGeKo jederzeit berechtigt die Baustelle stillzulegen.

"Eigene" Liefer- und Geschäftsbedingungen des AN finden keine Anwendung.

2. Ortsbesichtigung
Es ist empfehlenswert zur Angebotskalkulation sich über die Gegebenheiten vor Ort zu informieren, insbesondere über das Baugrundstück, die Zufahrtsmöglichkeiten, sowie über die örtlichen Verkehrsverhältnisse.

3. Umfang der Leistung
Alle Leistungen beinhalten neben der Lieferung auch das Abladen, Zwischenlagern und Transportieren.
Sämtliche Anschluss-, Genehmigungen und Gebühren, die zur Leistungserbringung des AN erforderlich sind, sind in den jeweiligen Positionen einzukalkulieren.
Der AN ist für die termingerechte Einholung der Genehmigungen, Straßensperren, etc. verantwortlich.
Die Wahl der zum Einsatz kommenden Maschinen obliegt dem AN. Alle damit verbundenen Kosten sind in den jeweiligen Positionen zu berücksichtigen, soweit diese für die Leistungserbringung erforderlich sind.

4. Fachbauleiter, Polier
Die Ausführung aller Arbeiten muss von einem erfahrenen, deutschsprachigem, weisungsbefugten Fachbauleiter des AN regelmäßig überwacht werden.

Er ist für die Einhaltung der am Leistungsort jeweils geltenden Unfallverhütungs- und Arbeitsvorschriften, für die ordnungsgemäße Durchführung der Arbeiten unter Beachtung der anerkannten Regeln der Technik und aller sonstigen erforderlichen Vorkehrungen während der Ausführung bis zur Abnahme durch die Bauleitung verantwortlich.

Der AN ist allein für die Ausführung und ordnungsgemäße Erfüllung seiner Leistung verantwortlich. Er hat keinen Anspruch auf Überwachung seiner Leistung durch die Bauleitung. Die anfallenden Leistungen sind so zu erbringen, dass sie die geforderten Eigenschaften aufweisen und den anerkannten Regeln der Baukunst entsprechen. Von der Bauleitung festgestellte Mängel sind sofort in Abstimmung zu beseitigen und die Leistung in einen fachgerechten Zustand zu bringen.

5. Baubesprechungen
Der Auftragnehmer ist verpflichtet an den wöchentlichen Projektbesprechungen des Auftraggebers unter Teilnahme des weisungsbefugten, deutschsprachigen Fachbauleiters auf der Baustelle teilzunehmen.
Weitere Besprechungstermine kann der Auftraggeber nach Erfordernis festlegen. Auf Verlangen des Auftraggebers nehmen auch eventuelle Nachunternehmer des Auftragnehmers an den Sitzungen teil.

6. Planunterlagen
Der AN erhält vom AG nach der Auftragsvergabe alle Planunterlagen im Originalmaßstab 1-fach als Kopie auf Papier und als PDF-Datei im Datenformat.

Weitere Vervielfältigungen zum eigenen Gebrauch und die Verteilung an eventuelle Nachunternehmer ist eigenverantwortlich und auf eigene Kosten vorzunehmen.

Der AN erhält einen Zugriff auf die Plattform PLANFRED, auf der die aktuellen Planungen verwaltet werden.

7. Regiearbeiten - Ergänzungen zu VOB/B § 15
Stundenlohnarbeiten werden nur anerkannt, wenn sie spätestens 3 Tage nach Ausführung von dem AG und/oder der Bauleitung abgezeichnet werden. Stundenlohnarbeiten dürfen nur auf ausdrückliche Bestellung durch den AG vor Ausführungsbeginn ausgeführt werden.
Kosten für Führungs- und Aufsichtspersonal werden nicht gesondert vergütet, sondern sind anteilig in die Lohnpreise einzukalkulieren. Dasselbe gilt für die Lohnnebenkosten, wie Wege- und Fahrgelder, Trennungs-, Übernachtungs- und Unterkunftsgelder.

8. Dokumentation
Der Auftragnehmer liefert die erforderlichen Dokumentationen der von Ihm ausgeführten Leistungen in Form von:

- Bautagebücher mit Angaben über: Datum, Arbeitszeit, Wetter, Temperatur, Anzahl der Beschäftigten inkl. NU, Materialeinsatz, Werkzeugeinsatz (schweres Werkzeug), täglich ausgeführte Arbeiten;
- Werkplanung /Montageplanung im PDF-Format, soweit erforderlich;
- Prüfzeugnisse/Nachweise sämtlicher Materialien und Oberflächen/Korrosionsschutzmaßnahmen etc.;
- sämtliche ggf. erforderlichen zusätzlichen statischen Nachweise;
- ggf. erteilte Zustimmungen im Einzelfall/Zulassungen;
- Fachbauleiter- und Fachunternehmerbescheinigungen;
- Mengenermittlung;
- Aufmaßpläne;
- Teileliste;
- Bezugsquelle sämtlicher Materialien;

Übersichtlich geordnet und gebunden im DIN A4 Stand-Ordner in 1-facher Ausführung auf Papier sowie 2-fach auf einem Datenträger.

Spätestens 3 Wochen vor Schlussabnahme ist die Dokumentation vollständig vorzulegen.

9. Baustrom, -wasser
Baustrom, -wasser zahlt der Auftraggeber.

- Ende TVA Allgemein -

## Terminplanung
Terminplanung

Grundlage für die Planung der Zeitabläufe sind die Terminvorgaben des AG.
Der AN ist verpflichtet, die Baustelle so zu betreiben, dass die genannten Termine eingehalten werden.

Spätestens zwei Wochen nach der Beauftragung ist vom AN ein Bauzeitenplan vorzulegen.

- Ende Terminplanung -

## Anlagenverzeichnis
Anlagenverzeichnis

Baustelleneinrichtung / Lageplan
01 UWIZ E LP-5000
02 UWIZ LP-1000
03 UWIZ A LP-BEI-500

Pläne Architektur
UWIZ LV 04 A AN-01-50-Ansichten-
UWIZ LV 04 A GR-EG-51-Grundriss Erdgeschoss-
UWIZ LV 04 A GR-OG-50-Grundriss Technikebene-
UWIZ LV 04 A SC-01-50-Schnitte A-A, B-B, 1-1-

- Ende Anlagenverzeichnis -

## Hinweis Transportweg
Hinweis Transportweg

Lieferung und Transport aller Materialien und Bauteile bis zum Einbauort sind unter Berücksichtigung der örtlichen Gegebenheiten in die EP einzukalkulieren und werden nicht gesondert vergütet.

Die Länge der Förderwege im Einzelnen sind vom AN anhand der zur Verfügung gestellten Unterlagen eigenhändig zu ermitteln und die erforderlichen Leistungen in die E.P. einzukalkulieren.
Es werden keine Förderwege entsprechend VOB/C DIN 18459 Pkt. 4.2.16 zusätzlich vergütet.

## Hinweis Kalkulationsgrundlage
Hinweis Kalkulationsgrundlage

Zur Kalkulation der folgenden Positionen dienen zu den Positionsbeschreibungen die dem Leistungsverzeichnis beiliegenden Planunterlagen.
Diese Unterlagen hat der AN zur Kalkulation der jeweiligen EP-Preise ergänzend zu den Positionsbeschreibungen hinzuziehen.

## 06 Bodenbelagsarbeiten Kautschukbelag Kugelgarn

### Titel 01 Bodenbelagsarbeiten Kautschukbelag Kugelgarn

*Hinweis: Produktabfragen Bieter*
Pos. 01.6 Bodenbelag Kautschuk homogen

Produkt der Planung:
Noraplan Uni, D = 2 mm; oder gleichwertig;
Sonderfarbton: Verkehrsorange

Angebotenes Hersteller / Produkt:

'........................................'
Bieterangabe erforderlich

Pos. 01.8 Bodenbelag Kautschuk (ab)leitend homogen

Produkt der Planung:
Noraplan Uni, D = 2 mm, ableitend; oder gleichwertig;
Standardfarbton

Angebotenes Hersteller / Produkt:

'........................................'
Bieterangabe erforderlich

Pos. 01.17 Bodenbelag Kugelgarn

Produkt der Planung:
fabroment;
Standardfarbton

Angebotenes Hersteller / Produkt:

'........................................'
Bieterangabe erforderlich

- Ende Produktabfragen Bieter -

**01.1 Untergrund reinigen Calciumsulfatestrich**
Reinigen des Untergrundes aus Calciumsulfatestrich, von grober Verschmutzung, festhaftend, für Bodenbelagsarbeiten, inkl. sach- und fachgerechter Entsorgung.
Menge: 200,000 m2

**01.2 Untergrund anschleifen absaugen Calciumsulfatfließestrich**
*** Bezugsbeschreibung
STLB-Bau 2023-10 036
Anschleifen und Absaugen des Untergrundes aus Calciumsulfatfließestrich, für Bodenbelagarbeiten, Untergrund waagerecht.
Menge: 200,000 m2

**01.3 Untergrund anschleifen absaugen Trockenestrich Gipsfaserplatte**
*** wie Position 01.2
Untergrund Trockenestrich Gipsfaserplatte
Menge: 52,000 m²

**01.4 Voranstrich auftragen Kunstharz-Dispersion**
STLB-Bau 2023-10 025
Voranstrich auftragen, auf Boden, Untergrund Calciumsulfatestrich, mit Kunstharz-Dispersion.
Menge: 252,000 m2

**01.5 Ausgleichs-Fließspachtel, 1-10 mm**
Zementgebundener, standfester, emmisionsarmer, selbstglättender, stuhlrollengeeigneter Bodenausgleich für Schichtdicken von 1-10 mm.
Selbstverlaufend im Verbund auf Trockenestrich
Bei höheren Schichtdicken mit Sand streckbar.

Begehbar nach 1-3 Stunden
Belegreife: nach 24 Stunden, bei 20°C

Schichtdicke i. M. ca. 5mm
Menge: 252,000 m²

**01.6 Bodenbelag Kautschuk homogen Kl.34 CFL-s1 D 2mm einfarbig glatt**
*** Bezugsbeschreibung
Bodenbelag aus Kautschuk DIN EN 1817, homogen, Einstufung DIN EN ISO 10874 Klasse 34 (gewerblicher Bereich, sehr starke Beanspruchung), Trittschallverbesserungsmaß über 6 bis 8 dB, DIN EN ISO 10140-3, geeignet für Stuhlrollen DIN EN 12529 Typ W, Brandverhaltensklasse DIN EN 13501-1 CFL-s1, Bewertungsgruppe Rutschgefahr R 9 ASR A1.5,
Dicke 2 mm, einfarbig,
Standard-Farbton nach Angabe AG;

in Bahnen, Oberfläche glatt, mit Fußbodenheizung, auf vollflächig gespachtelten Untergrund, Spachtelung wird gesondert vergütet, vollflächig kleben.
Menge: 180,000 m2

**01.7 Zulage Sonderfarbton verkehrsorange**
*** wie Position 01.6
Zulage für Ausführung in Sonderfarbton verkehrsorange;
Menge: 180,000 m³

**01.8 Bodenbelag Kautschuk (ab)leitend homogen Kl.33 Räume gefährdete Baugruppen D 2mm Kupferbänder**
STLB-Bau 2023-10 036
Elektrostatisch leitfähiger/ableitender Bodenbelag aus Kautschuk DIN EN 1817, homogen, Einstufung DIN EN ISO 10874 Klasse 33 (gewerblicher Bereich, starke Beanspruchung), geeignet für Räume mit elektrostatisch gefährdeten Baugruppen und Bauelementen, Dicke 2 mm, einfarbig, Farbton nach Standardkollektion, in Bahnen, Oberfläche glatt, auf vollflächig gespachtelten Untergrund, Spachtelung wird gesondert vergütet, vollflächig kleben, mit leitfähigem Klebstoff, einschl. durchlaufenden Kupferbändern 10/0,08 mm, Potentialausgleich wird gesondert vergütet, Erdableitwiderstand R2 DIN EN 1081 max. 1 x 10 hoch 8 Ohm.
Menge: 52,000 m2

**01.9 Taktilmodule aus Kautschuk als Leitstreifen**
*** Bezugsbeschreibung
Taktilmodule aus Kautschuk für vorgenannten Kautschukbelag nach DIN 32984;
als Rippenmodule in Standard-Größe 90 x 30 cm mit schwarzen Rippen;
als Leitstreifen;
Menge: 20,000 m

**01.10 Zulage Auffindungsstreifen**
*** wie Position 01.9
Taktilmodule aus Kautschuk für vorgenannten Kautschukbelag nach DIN 32984;
hier: als Auffindungsstreifen;
Menge: 4,000 m

**01.11 Zulage Abzweigfelder**
*** wie Position 01.9
Taktilmodule aus Kautschuk für vorgenannten Kautschukbelag nach DIN 32984;
als Noppenmodule in Standard-Größe 30 x 30 cm mit schwarzen Noppen;
hier: als Abzweigfeld;
Menge: 3,000 Stk

**01.12 Aussparung Bodenbelag Kautschuk homogen 300-400cm2**
STLB-Bau 2023-10 036
Aussparung herstellen in Bodenbelag aus Kautschuk, homogen, Einzelgröße über 300 bis 400 cm2.
Menge: 8,000 St

**01.13 Aussparung Bodenbelag Kautschuk homogen 1500-2000cm2**
STLB-Bau 2023-10 036
Aussparung herstellen in Bodenbelag aus Kautschuk, homogen, Einzelgröße über 1500 bis 2000 cm2.
Menge: 8,000 St

**01.14 Anpassen o.Leistenabd. Bodenbelag Kautschuk homogen aufgehende Bauteile**
STLB-Bau 2023-10 036
Anpassen ohne Leistenabdeckung, gerade, Bodenbelag aus Kautschuk, homogen, an angrenzende/aufgehende Bauteile.
Menge: 8,000 m

**01.15 Aussparung Bodenbelag Kautschuk homogen B 20-30cm L 20-30cm**
STLB-Bau 2023-10 036
Aussparung herstellen in Bodenbelag aus Kautschuk, homogen, auf Bodendeckeln, rechteckig, Breite über 20 bis 30 cm, Länge über 20 bis 30 cm.
Menge: 12,000 St

**01.16 Verfugen Bodenbelag Kautschuk homogen Schmelzdraht**
STLB-Bau 2023-10 036
Verfugen des Bodenbelages aus Kautschuk, homogen, mit Schmelzdraht, Farbton dem Bodenbelag angepasst, Abrechnung nach der Fläche des Belages.
Menge: 232,000 m2

**01.17 Bodenbelag Kugelgarn liefern verlegen kleben**
Liefern und Verlegen eines Kugelgarn Oberbelag;
Eigenschaften:
für den Office-Bereich;
hoch strapazierfähig;
stuhlrollengeeignet;
schwerentflammbar (Cfl-s1);
sehr scherfest gegen Nahtschrumpf und Maßänderungen;
Lösemittelfrei;sehr emissionsarm;
Blauer Engel nach DE-UZ 113 / Umweltfreundlich, weil
emissionsarm;
Allgemeine bauaufsichtliche Zulassung;
Gewicht ca. 1200 g/m²;
Dicke: ca. 4,5 mm;

Kleben des Bodenbelages auf dem in der
Vorposition vorbereiteten Untergrund mit harzfreiem
Textilbelagsklebstoff; Verbrauch ca. 350 bis 400 g/m²;
Menge: 20,000 m²

**01.18 Sockelleiste weiß lackiert**
Sockelleisten aus Holz weiß lackiert zuschneiden,
Oberseite waagerecht, Unterseite hinterschnitten und stehend an den Wänden unsichtbar montieren.
Die Befestigung erfolgt geklipst, die entsprechenden Ausnehmungen für die Befestigung der Klipse sind an der Rückseite der Sockelleisten einzufräsen. Ecken und Stöße sauber auf Gehrung entsprechend dem jeweiligen Winkel schneiden.
Alle Schnittkanten bauseits vor der Montage nachlackieren.

Größe: 60 x 15 mm,
Oberkante gerade gefast
Form rechteckig
Oberfläche: seidenmatt weiß lackiert nach RAL
Menge: 18,000 m

**01.19 Winkelprofil Alu Schenkel-H 7mm**
STLB-Bau 2023-10 036
Winkelprofil, aus Aluminium, Schenkelhöhe 7 mm, befestigen mit Dübeln und Schrauben, Bodenbelag einseitig anpassen.
Menge: 4,000 m

**01.20 Übergangsprofil Alu B 30mm**
STLB-Bau 2023-10 036
Übergangsprofil gewölbt, aus Aluminium, sichtbare Breite 30 mm, befestigen mit Dübeln und Schrauben, auf den Bodenbelag aufsetzen.
Menge: 10,000 m

**01.21 Überstand Randdämmstreifen abschneiden PE-Schaum**
STLB-Bau 2023-10 036
Abschneiden des Überstandes des Randdämmstreifens aus PE-Schaum, für Bodenbelagarbeiten.
Menge: 150,000 m

**01.22 Randfugen versiegeln**
Randfugen mit Sillkon für Kautschuk-Oberbeläge geeignet versiegeln;
Breite: bis 10 mm;
Menge: 150,000 m

**01.23 Schutz Kautschuk-, Kugelgarn-Oberboden**
Schutzbahnen aus Abdeckvlies / reißfestem Papier auf vorgenannten Kautschukboden und Kugelgarn-Teppich verlegen; Bahnen mit weichmacherfreiem Klebeband verkleben; der Bodenschutz darf nicht verrutschen;
Liefern und Verlegen und auf Anweisung der Bauleitung zu einem späteren Zeitpunkt entfernen und entsorgen inkl. Deponiegebühren;
nur auf ausdrücklicher Anweisung der Bauleitung;
Menge: 252,000 m²

### Titel 02 Stundenlohnarbeiten

*Hinweis: ZTV Stundenlohnarbeiten*
Zusätzliche Technische Vorschriften (ZTV)
Stundenlohnarbeiten

1. Stundenlohnarbeiten sind nur aufgrund schriftlicher
 Arbeitsanweisung der Objektüberwachung auszuführen.
2. Die angegebenen Stundenlohnsätze müssen sämtliche
 Nebenkosten, Zuschläge sowie die anteiligen
 Auslösungen und Fahrtkosten beinhalten.
3. In den Verrechnungssätzen ist die Aufsicht
 enthalten.
4. Die Stundenverrechnungssätze sind unter Beachtung
 der preisrechtlichen Vorschriften und Vertragsbedingungen zu ermitteln. Sie gelten unabhängig von der
  Anzahl der abgerechneten Stunden.
5. Die der Lohngruppe entsprechende Qualifikation ist
 auf Verlangen nachzuweisen.

**02.1 Stundenlohn Bauhelfer**
Der Verrechnungssatz für die jeweilige Arbeitskraft
umfaßt sämtliche Aufwendungen, insbesondere den
tatsächlichen Lohn einschl. vermögenswirksamer
Leistungen mit den Zuschlägen für Gemeinkosten.
Sozialkassenbeiträge, Winterbauumlage und desgl.,
sowie Lohn- und Gehaltsnebenkosten und Zuschläge
für Überstunden sind einzurechnen. Zuschläge für Nacht-, Sonntags- und Feiertagsarbeit werden gesondert
vergütet.
Hier: Bauhelfer
Menge: 4,000 Std.

**02.2 Stundenlohn Baufacharbeiter / Baugeräteführer / Berufskraftfahrer**
Stundenlohnarbeiten durch Arbeitskräfte auf Anordnung
des AG ausführen.
Der Verrechnungssatz für die jeweilige Arbeitskraft
umfaßt sämtliche Aufwendungen, insbesondere den
tatsächlichen Lohn einschl. vermögenswirksamer
Leistungen mit den Zuschlägen für Gemeinkosten.
Sozialkassenbeiträge, Winterbauumlage und desgl.,
sowie Lohn- und Gehaltsnebenkosten und Zuschläge
für Überstunden sind einzurechnen. Zuschläge für Nacht-, Sonntags- und Feiertagsarbeit werden gesondert
vergütet.
Hier: Baufacharbeiter / Baugeräteführer / Berufskraftfahrer
Menge: 4,000 Std.

**02.3 Stundenlohn Bauvorarbeiter**
Stundenlohnarbeiten durch Arbeitskräfte auf Anordnung
des AG ausführen.
Der Verrechnungssatz für die jeweilige Arbeitskraft
umfaßt sämtliche Aufwendungen, insbesondere den
tatsächlichen Lohn einschl. vermögenswirksamer
Leistungen mit den Zuschlägen für Gemeinkosten.
Sozialkassenbeiträge, Winterbauumlage und desgl.,
sowie Lohn- und Gehaltsnebenkosten und Zuschläge
für Überstunden sind einzurechnen. Zuschläge für Nacht-, Sonntags- und Feiertagsarbeit werden gesondert
vergütet.
Hier: Bauvorarbeiter
Menge: 4,000 Std.
